# Sistema de ventilació mecànica descentralitzada amb recuperació de calor

- Propietat de l'arxiu: CYPE Ingenieros S.A.
- Format: FIEBDC-3/2016
- Programa: Generador de preus de la construcció. CYPE Ingenieros, S.A.
- Data: 27/10/2025
- Divisa: EUR
- Costos indirectes: 3 %
- IVA: 21 %

## I Instal·lacions

### IV Ventilació

#### IVM Ventilació mecànica

**IVM130** U Sistema de ventilació mecànica descentralitzada amb recuperació de calor.
Sistema de ventilació mecànica descentralitzada amb recuperació de calor, per a murs d'entre 280 i 470 mm de gruix, model EcoPair SR-ERV "HUMIX", compost per font d'alimentació, unitat de control a distància amb comunicació via ràdio, amb sensor d'humitat, sensor de temperatura interior, sensor de temperatura exterior, sensors de CO2 i sensor de qualitat de l'aire, amb possibilitat de control des de smartphone o tablet a través de l'App i un equip de ventilació format per maneguet passamurs de 160 mm de diàmetre, panell frontal interior; prefiltre i filtre d'aire F7; ventilador reversible de tres velocitats amb motor de tipus EC de baix consum de 7,8 W, cabal d'aire màxim 64 m³/h, classe d'eficiència energètica A, pressió sonora a 3 m 12 dBA; intercanviador de calor ceràmic, eficiència de recuperació calorífica 97%, grapes de fixació i tapa exterior de color blanc, pes 3,2 kg; instal·lació encastada al mur. Inclús elements de fixació.
Inclou: Replanteig. Col·locació i fixació. Comprovació del seu correcte funcionament.
Criteri d'amidament de projecte: Nombre d'unitats previstes, segons documentació gràfica de Projecte.
Criteri de mesura d'obra: Es mesurarà el nombre d'unitats realment executades segons especificacions de Projecte.

| Codi | Ut | Descripció | Rendiment | Preu | Import |
|---|---|---|---|---|---|
| mt42hum040b | U | Sistema de ventilació mecànica descentralitzada amb recuperació de calor, per a murs d'entre 280 i 470 mm de gruix, model EcoPair SR-ERV "HUMIX", compost per font d'alimentació, unitat de control a distància amb comunicació via ràdio, amb sensor d'humitat, sensor de temperatura interior, sensor de temperatura exterior, sensors de CO2 i sensor de qualitat de l'aire, amb possibilitat de control des de smartphone o tablet a través de l'App i un equip de ventilació format per maneguet passamurs de 160 mm de diàmetre, panell frontal interior; prefiltre i filtre d'aire F7; ventilador reversible de tres velocitats amb motor de tipus EC de baix consum de 7,8 W, cabal d'aire màxim 64 m³/h, classe d'eficiència energètica A, pressió sonora a 3 m 12 dBA; intercanviador de calor ceràmic, eficiència de recuperació calorífica 97%, grapes de fixació i tapa exterior de color blanc, pes 3,2 kg. (material) | 1 | 570 | 570.000 |
| mo011 | h | Oficial 1ª muntador. (mà d'obra) | 2.398 | 30.63 | 73.451 |
| mo080 | h | Ajudant muntador. (mà d'obra) | 2.398 | 26.39 | 63.283 |
| % | % | Costos directes complementaris | 2 % | 706.734 | 14.135 |
|  |  | Costos directes |  |  | 720.869 |
